# CNL SELF 200 RJ ENT AºG 100CM s/M

- Propiedad del archivo: SOFT S.A.
- Formato: FIEBDC-3/2002
- Programa: Presto 8.91
- Fecha de los precios: 20/03/2006

**ACO09211** m CNL SELF 200 RJ ENT AºG 100CM s/M
Precio: 79.91
REF: C2000A0000002 - CNL SELF 200 RJ ENT AºG 100CM s/M Canal de drenaje tipo lineal ACO DRAIN ® SELF200 con rejilla tipo entramada en acero galvanizado y sistema de fijación con clavijas. Clase de carga A15, según normativa EN 1433. Con salida DN 150 para desagüe vertical con junta labial integrada. Dimensiones: . Anchura total: 200 mm . Altura: 145 mm . Peso: 22 kg. . Longitud: 1 m

| Código | Ud | Descripción | Rendimiento | Precio | Importe |
|---|---|---|---|---|---|
| ACO092111 | u | CNL SELF 200 RJ ENT AºG 100CM s/M (21/03/2006) | 1 | 53.33 | 53.33 |
| ACOAL | h | Albañil 1ª Cat. + Ayudante | 0.42 | 34.73 | 14.59 |
| ACOEX | m3 | Excavación + Compactado (medios mecánicos) | 0.098 | 13.89 | 1.36 |
| ACOEN2 | m2 | Encofrado 3.60 (21/03/2006) | 0.49 | 3.97 | 1.95 |
| ACOJUN1 | m2 | Junta dilatación PS expandido 20 mm (21/03/2006) | 0.48 | 1.66 | 0.80 |
| ACOHOR2 | m3 | Hormigón tipo HA-25/B/20I | 0.069 | 80.48 | 5.55 |
| %ACOMAT | % | Materiales auxiliares y p.p pequeños elementos | 3 % | 77.58 | 2.33 |
|  |  | Total |  |  | 79.91 |
