# ACO S-SK

- Propiedad del archivo: SOFT S.A.
- Formato: FIEBDC-3/2002
- Programa: Presto 8.91
- Fecha de los precios: 20/12/2005

**ACO03** ACO S-SK
Gama S-SK Nota: catálogo comercial en fichero PDF adjunto La gama S-SK de ACO Drain® está diseñada para resistir las cargas más pesadas así como el tráfico más intenso y proteger las capas freáticas mediante el drenaje sin filtraciones de líquidos contaminantes. La gama SK incorpora el sistema de fijación de reja sin tornillos Powerlock®, el cual facilita su instalación, asegura su anclaje y permite un gran ahorro en mantenimiento. Entre otras aplicaciones destacan terminales de contenedores, accesos a fábricas, parques de maquinaria pesada, áreas de almacenamiento, estaciones de servicio, terminales de contenedores y zonas de tráfico intenso. Estos sistemas constan de canales con pendiente incorporada del 0.5%, los cuáles se combinan para unir tramos planos de diferentes alturas favoreciendo el flujo del agua hacia el sumidero. Estos tramos de diferentes alturas también se pueden montar en cascada. También constan de canales de medio metro con prefomas laterales, los cuáles permiten las uniones de diferentes tramos de canal en T y en cruz.

| Código | Descripción | Rendimiento | Precio |
|---|---|---|---|
| ACO03S | ACO S | 0 | 0 |
| ACO03SK | ACO SK (28/02/2006) | 0 | 0 |
