# ACO S

- Propiedad del archivo: SOFT S.A.
- Formato: FIEBDC-3/2002
- Programa: Presto 8.91
- Fecha de los precios: 20/03/2006

**ACO03S** ACO S (20/12/2005)
Para los requerimientos hidráulicos más exigentes los sistemas S100 a S500. Especialmente diseñados para resistir las cargas más pesadas y las frecuencias más intensas de circulación de tráfico. Soportan cargas hasta la clase F900.

| Código | Descripción | Rendimiento | Precio |
|---|---|---|---|
| ACO031 | ACO S100 | 0 | 0 |
| ACO032 | ACO S150 | 0 | 0 |
| ACO033 | ACO S200 (20/12/2005) | 0 | 0 |
| ACO034 | ACO S300 (28/02/2006) | 0 | 0 |
| ACO035 | ACO S400 | 0 | 0 |
| ACO036 | ACO S500 | 0 | 0 |
