# Búsqueda por aplicación

- Propiedad del archivo: SOFT S.A.
- Formato: FIEBDC-3/2002
- Programa: Presto 8.91
- Fecha de los precios: 21/12/2005

**ACO08** Búsqueda por aplicación (20/12/2005)

| Código | Descripción | Rendimiento | Precio |
|---|---|---|---|
| ACO0801 | Peatonal | 0 | 0 |
| ACO0802 | Grandes cargas (20/12/2005) | 0 | 0 |
| ACO0803 | Trafico ligero | 0 | 0 |
| ACO0804 | Medias cargas | 0 | 0 |
| ACO0805 | Sport (04/01/2006) | 0 | 0 |
| ACO0806 | Conducción de instalaciones (01/03/2006) | 0 | 0 |
| ACO0807 | Baja altura (03/01/2006) | 0 | 0 |
