# Trafico ligero

- Propiedad del archivo: SOFT S.A.
- Formato: FIEBDC-3/2002
- Programa: Presto 8.91
- Fecha de los precios: 21/12/2005

**ACO0803** Trafico ligero
Trafico ligero Accesos a garajes particulares

| Código | Descripción | Rendimiento | Precio |
|---|---|---|---|
| ACO05 | ACO Monobloc | 0 | 0 |
| ACO06 | ACO Kerbdrain | 0 | 0 |
| ACO07 | ACO Multiline (01/03/2006) | 0 | 0 |
| ACO091 | ACO Selflock (07/03/2006) | 0 | 0 |
| ACO092 | ACO Self200 (20/03/2006) | 0 | 0 |
| ACO093 | ACO Self300 (07/03/2006) | 0 | 0 |
| ACO095 | ACO Gala (08/03/2006) | 0 | 0 |
| ACO097 | ACO Light Point - Light Line (04/01/2006) | 0 | 0 |
| ACO14 | ACO H-HK-HS (08/03/2006) | 0 | 0 |
