# ACO Self200

- Propiedad del archivo: SOFT S.A.
- Formato: FIEBDC-3/2002
- Programa: Presto 8.91
- Fecha de los precios: 20/03/2006

**ACO092** ACO Self200
Gama Self Ver documento adjunto en formato *.pdf Los canales Self 200 estan destinados a zonas ajardinadas y zonas peatonales, así como al uso doméstico. Por el ancho de sus canales, éstos están destinados a grandes espacios descubiertos donde el caudal a recoger sea elevado. Rejas en acero galvanizado, inoxidable y fundición. Sistemas de fijación mediante clavijas.

| Código | Descripción | Rendimiento | Precio |
|---|---|---|---|
| ACO0921 | ACO Self200 - Acero Galvanizado | 0 | 0 |
| ACO0922 | ACO Self200 - Fundición | 0 | 0 |
| ACO0923 | ACO Self200 - Acero Inoxidable | 0 | 0 |
| ACO0924 | ACO Self200 - Sumideros (16/08/2006) | 0 | 0 |
| ACO0925 | ACO Self200 - Accesorios | 0 | 0 |
