# ACO Self200 - Acero Galvanizado

- Propiedad del archivo: SOFT S.A.
- Formato: FIEBDC-3/2002
- Programa: Presto 8.91
- Fecha de los precios: 20/03/2006

**ACO0921** ACO Self200 - Acero Galvanizado

| Código | Ud | Descripción | Rendimiento | Precio |
|---|---|---|---|---|
| ACO09211 | m | CNL SELF 200 RJ ENT AºG 100CM s/M | 0 | 79.91 |
| ACO09212 | m | CNL SELF 200 RJ ENT AºGº 50CM s/M | 0 | 54.97 |
